# KL HS ZW Geb. R Neubau Reinraum
Angebotsaufforderung (GAEB DA XML 3.2, DA83)
Projekt: 300198102
Beschreibung: Projektbeschreibung:
Währung: EUR
Nebenangebote zugelassen: ja
Auftraggeber: Landesbetrieb LBB, Niederlassung Kaiserslautern des Landesbetriebes LBB, Rauschenweg 32, 67663 Kaiserslautern, RLP, Telefon 0631 / 5357-0, Fax 0631 / 5357-230, E-Mail postfach.kaiserslautern@LBBNET.de
Erstellt mit: GXML Toolbox V3.3 R20230829, iTWO_64 V24.0.667, 08.06.2026

## Allgemeine Vorbemerkungen / Baubeschreibung

## 0.1 Angaben zur Baustelle
0.1  Angaben zur Baustelle
0.1.1  Lage der Baustelle
Die folgende Beschreibung der Baustelle entbindet den AN nicht von der Verpflichtung, sich vor der Angebotsabgabe über die örtlichen Verhältnisse insbesondere über die Zufahrtsbedingungen, zu informieren und sich eine genaue Kenntnis der durchzuführenden Arbeiten zu verschaffen.
Die Baustelle befindet sich im Nordwesten der Stadt Zweibrücken innerhalb des Campusgeländes der Hochschule Kaiserslautern.
0.1.2  Beschreibung der Baustelle
Die Baustellenflächen stellen sich als Grünflächen innerhalb des Campusgeländes der Hochschule dar. Es handelt sich dabei überwiegend um langezogene, flach geneigte Rasenböschungen, um die im Norden befindliche Sternwarte und im Osten gelegenes „Amphitheater". Die Grünfläche wird durch verschiedene gepflasterte Wegeverbindungen unterteilt, wobei auch Treppenanlagen vorhanden sind. Einzelne Baumbestände befinden sich im Norden und im Süden des Baufeldes, werden von der Baumaßnahme jedoch nicht tangiert.
Das bewegte Gelände ist seinerzeit durch Geländeauffüllungen angelegt worden.
0.1.3  Vorhandene öffentliche Verkehrswege
Die Baustelle ist über die das Hochschulgelände durchquerende Durchgangsstraße „Amerikastraße" und deren Nebenstraßen überörtlich zu erreichen.
Innerhalb des Baufeldes befinden sich verschiedene gepflasterte Fußwegeverbindungen teilweise mit Treppenanlagen
0.1.4  Zugänge, Zufahrten
Die Baustellen selbst sind grundsätzlich über die vorhandenen Gehwege innerhalb der Grünfläche zu erreichen. Allerdings sind diese Wege teilweise mit Treppenanlagen versehen.
Die Benutzung von Wegen jeglicher Art kann nur mit Genehmigung des jeweiligen Eigentümers erfolgen. Ferner gilt es, die Wege - sofern sie benutzt werden - während der gesamten Bauzeit für die jeweiligen Wegebenutzer ( Radfahrer, Fußgänger usw.) so Instand zu halten, dass den öffentlichen Belangen jederzeit Rechnung getragen wird. Verschmutzungen der öffentlichen Verkehrswege sind zu vermeiden bzw. sofort und laufend zu beseitigen. Für Unfälle und Schäden, die auf Fahrbahnverschmutzungen zurückzuführen sind, haftet der AN. Durch die Benutzung auftretende Schäden an diesen Wegen hat der Auftragnehmer auf eigene Kosten zu beseitigen.
0.1.5  Öffentlicher Verkehr im Baubereich
Die für die Baustellenzufahrten vorgesehenen Wege dienen der Erschließung und der fußläufigen Verbindung innerhalb des Hochschulgeländes.
0.1.6  Anschlussmöglichkeiten an Ver- und Entsorgungsleitungen
Da sich die Baustelle innerhalb des Hochschulgeländes befindet, bestehen grundsätzlich Anschlussmöglichkeiten an Ver- und Entsorgungsleitungen.
Die Beschaffung der notwendigen Leitungsanschlüsse für die Durchführung der Arbeiten ist Sache des AN. Die Vereinbarungen mit den zuständigen Ämtern und Versorgungsunternehmen hat der AN nach Auftragserteilung selbst zu treffen. Sämtliche Kosten einschließlich der Verbrauchskosten gehen zu Lasten des AN und sind in die entsprechenden Einheitspreise einzurechnen.
0.1.7  Lager- und Arbeitsplätze
Flächen für die Baustelleneinrichtung sowie für Lager-, Zwischenlager- und Arbeitsplätze stehen im Umfeld der Baustelle grundsätzlich in Absprache mit dem AG und der Hochschule zur Verfügung.
Für darüber hinaus benötigte Flächen hat der AN Sorge zu tragen. Alle in Anspruch genommenen Flächen sind nach Fertigstellung der Baumaßnahme wieder instand zu setzen. Die erforderlichen Aufwendungen sind in die Einheitspreise einzukalkulieren. Die Baustelleneinrichtungsflächen sind zu umzäunen und entsprechend abzusichern. Die erforderlichen Aufwendungen hierfür sind in die Baustelleneinrichtung einzurechnen.
0.1.8  Baugrundverhältnisse
Kampfmittel
Die Baustelle ist hinsichtlich der Kampfmittelräumung der Kategorie 2 zuzuordnen.
Eine entsprechende Handlungsempfehlung wird bei Vertragsabschluss übergeben.
Oberboden
Der Oberboden im Baufeld ist von einer Grasschicht durchwurzelt.
Auffüllungen
Das Baufeld im Bereich der Grünflächen wurde seinerzeit durch Geländemodellierungen mit Auffüllungen hergestellt.
0.1.9  Gewässer

Gewässer liegen im Baufeld nicht vor.
0.1.10  Anlagen im Baubereich
Als bauliche Anlagen befinden sich im Umfeld des Baufeldes der geplanten Eidechsenhabitate verschiedene Blitzableiter, welche jedoch tief verdrahtet sind.
Nördlich der Fläche 1 verläuft ein Regenwasserkanal, dessen Verlauf in der Örtlichkeit durch 2 Schachtdeckel erkennbar ist.
Weitere unterirdische Leitungen sind derzeit nicht bekannt.
Die im Auftragsfall übergebenen Planunterlagen von Leitungen entbinden den AN nicht von seiner Pflicht, sich bei den Versorgungsunternehmen über die genaue Lage und eventuelle weitere, dem AG nicht bekannte Leitungen zu erkundigen.
Die Errichtung des Reptilienschutzzaunes im Bereich der Sportplatztribüne erfolgt auf den umliegenden Grünflächen bzw. zwischen der Tribüne und der angrenzenden Tartanbahn.
0.1.11  Kabel und Leitungen
Folgende vorhandene Kabel und Leitungen in dem Baufeld sind bekannt:
-  Stromleitungen für Straßenlaternen
-  Regenwasserkanal im Norden des Baufeldes
-  Blitzableiter
Der Auftragnehmer hat sich jedoch über die Lage und den Verlauf von Kabeln und Leitungen vor Beginn der Arbeiten zu informieren.
Soweit in der Baubeschreibung keine andere Regelung vorgesehen ist, werden Erschwernisse für die im Baufeld befindlichen Kabel und Leitungen nicht vergütet.
Müssen im Zuge der Bauarbeiten Leitungsanlagen umgelegt bzw. neu ausgelegt werden, so vergibt das zuständige Versorgungsunternehmen diese Arbeiten selbst und in der Regel im Wettbewerb. Die Baufirma hat daher einer anderen Firma die Ausführung der Arbeiten zu ermöglichen, falls diese den Auftrag vom Versorgungsunternehmen erhält.

## 0.2 Angaben zur Ausführung
0.2  Angaben zur Ausführung

Bei der Baumaßnahme handelt es sich um die Herstellung von Eidechsen-Ersatzhabitaten innerhalb des Campus-Geländes der Hochschule Kaiserslautern in Zweibrücken.
Aufgrund einer Gebäude-Neubaumaßnahme im Osten der Hochschule unmittelbar an dem Sportplatz, wird ein Abriss einer Tribüne erfolgen. Diese Tribüne wurde als Lebensraum für Eidechsen identifiziert, so dass im Vorfeld der Abrissarbeiten Ersatzlebensräume herzustellen sind sowie eine Umsiedlung der Tiere geplant ist.
Die Ersatzlebensräume wurden in dem zentralen Campusgelände im Bereich einer Grünfläche festgelegt.
Unter Berücksichtigung der Funktionalität dieser Grünfläche soll die Funktion als Eidechsenhabitate mit einer Erholungsnutzung kombiniert werden, so dass auch die Anlage eines Sitzplatzes mit einbezogen ist.
0.2.1  Bauablauf
Für die Baumaßnahme sind terminliche und bauliche Zwangspunkte vorgegeben, die der AN zu berücksichtigen hat.
Mit der Baumaßnahme ist zeitnah nach der Auftragsvergabe zu beginnen, da die Fertigstellung der Eidechsenhabitate die Voraussetzung für die Umsiedlung der Eidechsen aus der Tribüne bildet. Erst anschließend kann mit dem Abriss der Tribüne und dem Bau des Gebäudes begonnen werden.
Die vorgesehenen Bauarbeiten sollten daher in einem Zeitraum von 6 bis 8 Wochen abgeschlossen werden.
Die Ansaatarbeiten sind im Frühjahr bzw. ggf. im Herbst auszuführen.
Nach Fertigstellung der Baustelle für die Eidechsenhabitate sind die einzelnen Habitatflächen sowie die komplette Tribüne mit dem Reptilienschutzzaun einzuzäunen.
Ca. 1 Monat nach Versetzen der Eidechsen in die Ersatzhabitate kann der Schutzzaun entlang der Habitatflächen 1 bis 3 wieder entfernt werden.
Der Schutzzaun entlang der Tribüne ist zunächst bis zum Beginn der Abrissarbeiten aufrecht zu erhalten. Erst unmittelbar vor Beginn der Bauarbeiten ist dieser zu entfernen und zum Teil als Schutzzaun nördlich und südlich der Baustelle nach Angabe des AG wieder aufzubauen.
Es werden folgende Leistungen notwendig:
0.2.2  Erdarbeiten
Erdarbeiten zur Herstellung der Habitatflächen und des Sitzplatzes mit Oberbodenabtrag, Geländemodellation und Herstellung des Planums.
Der anfallende überschüssige Oberboden kann zu der Baustelle für den geplanten Gebäudeneubau im Bereich des östlich gelegenen Sportplatzes zur Zwischenlagerung für einen späteren Einbau verbracht und fachgerecht in Mieten gelagert werden. Da von einer Lagerzeit von mehr als einem halben Jahr ausgegangen wird, ist eine Ansaat der Oberbodenmieten und einer bedarfsmäßigen Mahd vorgesehen.
Der anfallende Erdaushub kann innerhalb der Baustelle wieder eingebaut werden.
0.2.3  Bodenlieferung
Die nachstehenden Anforderungen gelten für das Liefern und Einbauen von Bodenmaterial durch den Auftragnehmer (AN). Daraus ggf. entstehender Mehraufwand ist in die Einheitspreise einzurechnen.
1. Alle vom AN zu liefernden Böden müssen grundsätzlich die bautechnischen Erfordernisse nach dem Bauvertrag erfüllen. Der AN hat dem Auftraggeber (AG) ohne besondere Aufforderung rechtzeitig vor Beginn der Anlieferung die vorgesehenen Entnahmestellen zu benennen und ihm die Möglichkeit zu verschaffen, die Materialien am Entstehungsort selbst in Augenschein zu nehmen.
2. Der AN hat einen anerkannten, unabhängigen Sachverständigen im Einvernehmen mit dem AG zu beauftragen, der vor Anlieferung der Materialien zu benennen ist. Dieser führt die erforderlichen Erkundungen, Auswertungen, Untersuchungen, Eignungs- und Eigenüberwachungsprüfungen durch.
3. Der AG setzt voraus, dass das angelieferte Material unbelastet ist (Qualitätsstufe Z 0). Es ist diesbezüglich eine schriftliche, begründete Erklärung des Sachverständigen erforderlich.
4. Der AN hat dem AG nach Aufforderung eine Liste mit den Namen aller Zulieferer sowie allen Kennzeichen der für den Transport eingesetzten Fahrzeuge vorzulegen und diese bei Änderungen zu aktualisieren. Die Zufahrten zu den Einbaustellen müssen während den arbeitsfreien Zeiten durch geeignete Absperrungen gesichert werden, damit keine widerrechtlichen Ablagerungen von Dritten auf die Baustelle gelangen können.
0.2.4  Wasserabfluss und -haltung
Die sorgfältige Entwässerung der Baustelle und das Abführen des Niederschlagswassers (Tagwasser) in jeder Bauphase ist Sache des AN, dabei ist auf das Vorhandensein von Längs- und Quergefälle des jeweiligen Arbeitsplanums zu achten. Bei täglichem Arbeitsende bzw. beim Einsetzen von Regen ist das Planum durch entsprechende Maßnahmen zu schützen, gleiches gilt bei Herstellung von Gründungen und Leitungsgräben.
Für die einwandfreie Ableitung des anfallenden Oberflächenwassers während der gesamten Bauzeit ist Sorge zu tragen. Kosten hierfür sind in die Einheitspreise einzurechnen. Für Schäden durch unkontrolliert abfließendes Oberflächenwasser haftet der AN.
0.2.5  Herstellen von Eidechsenhabitat-Flächen
In dem Hangbereich westlich des Amphitheaters sind insgesamt 7 Eidechsenhabitat-Flächen unterschiedlicher Größe und Ausprägung anzulegen.
Hierzu wird die Oberbodenabtragsfläche mit Erdaushub, Sand, Kies und Sandstein-Bruchsteinen aufgefüllt.
Fläche 1 = 80 m²
Fläche 2 = 5 Teilflächen 37 m2, 4 m2, 6 m2, 41m2 und 44 m2
Fläche 3 = 110 m²
Punktuell sind Winterhabitate in einer Größe von 1 m2 und einer Tiefe von 1m auszubilden, welche mit Sand, Sandsteinbruch und Totholz verfüllt werden.
Auf den Flächen sind zusätzlich Findlinge und Totholzhaufen einzubringen.
Die Habitate sind punktuell mit Stauden zu bepflanzen und mit einem Mager- und Sandrasen-Saatgut einzusäen.
Innerhalb der Fläche 2 sind unterschiedlich lange, 50 cm hohe und 30 cm breite Trockenmauerabschnitte aus unregelmäßigen Sandsteinen herzustellen.
Mauer 1 = 6 m
Mauer 2 = 8 m
Mauer 3 = 28 m
0.2.6  Herstellung eines Sitzplatzes mit Beetflächen und Hochbeet
Hierzu sind auf der Trockenmauer als Sitzflächen 3 Bankbohlen aus Recyclingmaterial aufzubringen.
Der Erschließungsweg wird mit wassergebundener Decke hergestellt.
Die Einfassung der seitlichen, ebenerdigen Beete erfolgt mit Sandstein-Bruchsteinen. Das ca. 40 cm hohe Hochbeet im mittleren Bereich wird durch Sandstein-Palisaden eingefasst.
Die Beete sind mit Stauden und Rosen flächig zu bepflanzen.
0.2.7  Pflanzarbeiten
Die Pflanzflächen befinden sich im Bereich der Eidechsenhabitate sowie des Sitzplatzes.
·  Anpflanzung von Sträuchern in Einzelstellung = 8 St.
·  Anpflanzung von Stauden und Kleinsträuchern = 511 St.
Die Anpflanzung der Stauden kann ggf. in Abhängigkeit der Witterung auch in dem folgenden Frühjahr erfolgen.
Die im Leistungsverzeichnis genannten Bodenverbesserungsstoffe wie Fertigkompost sind zu liefern und fachgerecht einzubauen.
Der Fertigkompost ist in die Pflanzflächen und Pflanzlöcher einzubringen.
Die Gehölze sind anschließend einschließlich aller Nebenarbeiten (wie z.B. Lockern des Grubenbodens, artgerechter Rückschnitt, Anwässern der Pflanzen) zu pflanzen.
Senkrechte Pfahlverankerungen sind vor dem Pflanzen der Gehölze zu schlagen, schräge Pfahlverankerungen nach dem Pflanzen (Vgl. DIN 18916).
Im Anschluss an die Pflanzung der Gehölze sind diese anzugießen und die Gehölze anzubinden.
0.2.8  Rasenansaaten / Saatgutmischungen:
Die Ansaatflächen liegen einerseits auf der Böschungsoberkante der Fläche 2 sowie im Bereich der Eidechsenhabitate.
·  Ansaat eines Blumensaumes  = ca. 135 m²
·  Ansaat von Teilflächen der Eidechsenhabitate = ca. 220 m²
·  Ansaat von baubedingt beanspruchten Rasenflächen = ca. 250 m²
Für ggf. bei Baubetrieb beanspruchte Rasenflächen im Baufeld ist eine Neuansaat mit einer Landschaftsrasenmischung vorgesehen.
Für die Herstellung des Blumensaums auf der Fläche 2 ist vor der Ansaat zunächst ein Umbruch der Rasenfläche erforderlich.
Für Lieferung, Transport zur Verwendungsstelle, Vorbehandeln der Pflanzen, Einpflanzen, Saatarbeiten sowie Fertigstellungs- und Entwicklungspflege gelten folgende aktuelle Richtlinien und Normen:
DIN 18320 Landschaftsbauarbeiten
DIN 18915 Vegetationstechnik im Landschaftsbau, Bodenarbeiten
DIN 18916 Vegetationstechnik im Landschaftsbau, Pflanzen und Pflanzarbeiten
DIN 18917 Vegetationstechnik im Landschaftsbau, Rasen und Saatarbeiten
DIN 18919 Vegetationstechnik im Landschaftsbau, Entwicklungs- und Unterhaltungspflege von Grünflächen
Die in den oben genannten Regelwerken und im Erläuterungstext genannten Leistungen sind in die entsprechenden Positionen des Leistungsverzeichnisses einzukalkulieren und werden nicht gesondert vergütet.
Für die Herstellung der Ansaatflächen erfolgt zunächst eine feinkrümelige Bodenaufbereitung.
Anschließend ist der Landschaftsrasen bzw. das zertifizierte Regiosaatgut (Ursprungsgebiet 9) mit Schnellbegrüner und ggf. Füllstoff aufzubringen. Im Bereich des Blumensaumes und des Landschaftsrasens ist die Ansaat anzuwalzen.
In der/den Saatgutmischungen zur Ansaat des Staudensaumes sowie des Magerrasens in den Habitatflächen sollten grundsätzlich nur gebietseigene Pflanzenarten, die ihren genetischen Ursprung in dem entsprechenden Ausbringungsgebiet haben (gebietseigene Herkünfte) verwendet werden.
Obwohl es sich hier um eine Maßnahme innerhalb des Siedlungsbereichs handelt, sollte nur Saatgut aus dem Ursprungsgebietes 9 (Oberrheingraben mit Saarpfälzer Bergland) zum Einsatz kommen, da es sich in diesem Fall um die Herstellung einer artenschutzrechtlichen Maßnahme handelt.
Das Regiosaatgut muss der Erhaltungsmischungsverordnung (ErMiV) entsprechen.
Abweichungen zu der jeweils angegebenen Zusammensetzung des ausgeschriebenen Typs sind nur bei Nichtverfügbarkeit von Einzelarten und nur nach vorheriger Zustimmung des AG bzw. dessen beauftragter ökologischer Bau-begleitung zulässig.
Nach Zuschlagserteilung weist der AN dem AG bzw. dessen ökologischer Baubegleitung unaufgefordert die Herkunft des Regio-Saatgutes durch den Produzenten nach.
Dem AG sind auf Anforderung spätestens vor Anlieferung das amtliche Mischungsprotokoll und die Zulassungsbescheide bzw. Einfuhrzertifikate für alle Mischungsbestandteile vorzulegen. Diese dürfen nicht älter als zwölf Monate sein.
Die Aussaat darf erst nach Prüfung und Freigabe des Saatgutes durch den AG/ dessen ökologischer Baubegleitung erfolgen.
0.2.9  Aufstellen von Reptilienschutzzäunen
Nach Fertigstellung der Eidechsenhabitate sind diese Flächen gemäß Vorgabe des AG jeweils mit einem Reptilienschutzzaun zu umgeben.
Es ist eine blickdichte PE-Folie in einer Höhe von 60 cm zu verwenden, welche je nach Standortvoraussetzung ca. 10 cm in den Boden einzugraben ist. Alternativ kann die Folie über dem Boden ca. 10 cm umgeschlagen und mit Erdmaterial beschwert werden, so dass keine Hohlräume entstehen, welche ein Unterwandern ermöglichen würden. Damit erhält der Zaun eine Bauhöhe von 50 cm.
Der Zaun wird in vorgegebenen Abständen mit Stahlpfosten im Boden verankert, wobei das obere Ende als Übersteigschutz nach innen gebogen ist.
Fläche 1 =  90 m
Fläche 2 = 165 m
Fläche 3 =  90 m
Dieser Zaun kann ca. 1 Monat nach der erfolgten Eidechsenumsiedlung wieder zurückgebaut werden.
Neben den oben genannten Flächen sind auch die Tribünen am Sportplatz im Osten des Campus im Hinblick auf die vorgesehene Eidechsenumsiedlung mit einem Reptilienschutzzaun zu umgeben. Dieser Schutzzaun ist bis zum Beginn der Bauarbeiten an dem Neubau aufrecht zu erhalten.
Unmittelbar vor Baubeginn ist der Schutzzaun dann abzubauen und ein Teilabschnitt des Zaunes nördlich und südlich der Baustelle zu versetzen. Dieser Zaun ist für die Dauer der Neubaumaßnahme aufrecht zu erhalten.
Die Schutzzäune sind regelmäßig zu kontrollieren und ggf. auftretende Schadstellen sind wieder herzurichten.
Bei einem stärkeren Grasbewuchs wird eine einseitige bzw. beidseitige Mahd entlang des Zaunes erforderlich, um ein Übersteigen des Zaunes durch Reptilien zu verhindern.
0.2.10  Pflegearbeiten
Nach Abschluss der Bauarbeiten schließt für die Pflanz- und Habitatflächen, die angrenzenden Rasenflächen und die Reptilienschutzzäune eine insgesamt dreijährige Pflege (Fertigstellungspflege und 2-jährige Entwicklungspflege) an.
Es handelt sich dabei um:
-  die Pflege der Sträucher 3x jährlich,
-  die Pflege der Beetflächen am Sitzplatz 3 x jährlich,
-  die Pflege und Offenhaltung der Krautfluren im Bereich der Eidechsenhabitate 2 x  jährlich,
-  Mähen der Rasenflächen bis zu 2 x jährlich,
-  Mahd der angesäten Blumenstreifen 1 x jährlich,
-  Mahd entlang der Reptilienschutzzäune zur Offenhaltung der Laufstreifen 3x jährlich,
Die örtliche Bauüberwachung bestätigt die Durchführung der Pflegemaßnahmen.
Als Richt-/Sollwerte für einen Wässerungsgang sind folgende Mengen pro Gießdurchgang vorgesehen:
  20 l je Strauch
  20 l je m² Pflanzbeete am Sitzplatz
Die angegebenen Wassermengen sind auf die Pflanzscheiben der Gehölze zu gießen. Spritzen mit Wasserwurfwagen oder vergleichbar ist wegen der starken Abspülungen und Freilegung der Pflanzenwurzelhälse nicht gestattet. Flächiges Gießen ist ebenfalls nicht gestattet.
Die Durchführung der Wässerungsgänge ist mit der örtlichen Bauleitung jeweils vor Ausführung der Pflegemaßnahme abzustimmen.
Die Lieferung des Gießwassers ist mittels Hydrantenstockabrechnung oder eines vergleichbaren Nachweises zu belegen.
Nicht nachgewiesene und durch die örtliche Bauleitung nicht anerkannte Wässerungslieferungen und -leistungen gelten als nicht ausgeführt.
Die tatsächliche erforderliche Anzahl der Durchgänge ergibt sich jeweils in Abhängigkeit von den natürlichen Niederschlägen.
Im Leistungsverzeichnis sind folgende Ansätze berücksichtigt:
Fertigstellungspflege: bis zu 10 Durchgänge
1. Entwicklungspflegejahr: bis zu 10 Durchgänge
2. Entwicklungspflegejahr: bis zu 10  Durchgänge
Auf ordnungsgemäße Wässerung wird besonderer Wert gelegt.

## 0.2.11 Regelungen der Entsorgung
0.2.11  Regelungen der Entsorgung
0.2.11  Regelungen der Entsorgung
Der Begriff Entsorgung wird nachfolgend als Sammelbegriff für alle Arten der Abfallbehandlung verwendet.
Als Abfälle werden nachfolgend die bei der Baumaßnahme anfallenden Bau- und Abbruchabfälle bezeichnet.
Der Begriff Verwertungs- oder Beseitigungsanlage wird nachfolgend als Sammelbegriff für die abfallrechtlich zugelassene Stelle verwendet, an der die Verwertung oder Beseitigung des Abfalls letztlich erfolgt.
Im Leistungstext der einzelnen Positionen ist vorgegeben, ob der bei der Ausführung der vertraglichen Leistung anfallende Wertstoff bzw. Abfall bei der Entsorgung zu verwerten oder zu beseitigen ist.
0.2.11.1 Entsorgung von Abfällen, Allgemeine Regelungen
Anstelle des Formblatt 241 des Vergabehandbuches (VHB) gelten die Regelungen dieser Vorbemerkung als
- Ergänzung der Aufforderung zur Abgabe eines Angebots
- Ergänzung der besonderen Vertragsbedingungen
- Bei der vom Auftragnehmer anzubietenden Verwertungs- oder Beseitigungsanlage ist zwingend zu beachten, dass diese nach vertraglicher Vorgabe eine Entsorgung durch Verwertung oder Beseitigung durchführt.
- die Verwertungs- oder Beseitigungsanlage zu benennen, in welcher der Abfall tatsächlich behandelt oder abgelagert wird, und,
- nachzuweisen, dass die Verwertungs- bzw. Beseitigungsanlage zur Aufnahme des Bau- und Abbruchabfalles berechtigt ist.
- Nach Auftragserteilung und spätestens 6 Werktage vor Einleitung der Entsorgung ist weiterhin vom Auftragnehmer nachzuweisen, dass,
- die Betreiber der Verwertungs- bzw. Beseitigungsanlage sich damit einverstanden erklären, dass die Abfallwirtschaftsbehörde dem Auftraggeber Auskunft über Ihre Eignung zur Durchführung einer ordnungsgemäßen Abfallentsorgung erteilt.
- die Betreiber der Verwertungs- bzw. Beseitigungsanlage erklären, die Bau- und Abbruchabfällen abzunehmen
- die nach Kreislaufwirtschaftsgesetz für die Betriebstätigkeit von Sammlern, Beförderern, Händlern und Maklern von Abfällen erforderliche Anzeige erfolgt ist bzw. die erforderliche Erlaubnis vorliegt.
- Wird für die Verwertung bzw. Beseitigung der Bau- und Abbruchabfälle eine andere als die in der Leistungsbeschreibung genannte Lösung der Verwertung bzw. Beseitigung angeboten, hat der Bieter mit seinem Angebot mindestens nachzuweisen, dass
- die vorgesehene Verwertungs- bzw. Beseitigungsanlage die Berechtigung zur  Aufnahme des Abfalls berechtigt ist und deren Betreiber bestätigt hat, dass er die Bau- und Abbruchabfälle annehmen wird,
- bei Andienungspflicht (in der Regel gefährliche Abfälle zur Beseitigung) die Bestätigung der Abfallwirtschaftsbehörde vorliegt
- die Kosten der Abfallverwertung in die Einheitspreise eingerechnet sind
- die Kosten der Abfallbeseitigung in die Einheitspreise eingerechnet sind
Der Auftragnehmer wird sich bemühen, bei der Erbringung seiner Leistung Abfälle zu vermeiden (Bemühensklausel).
Der Auftragnehmer wird mit Aufnahme seiner Tätigkeit Abfallerzeuger und zugleich Besitzer der in der Leistungsbeschreibung näher aufgeführten Bau- und Abbruchabfälle. Er übernimmt die Pflichten des Auftraggebers zur Verwertung und Beseitigung der Bau- und Abbruchabfälle unter Beachtung der einschlägigen gesetzlichen, insbesondere abfallrechtlichen Bestimmungen sowie des Standes der Technik und führt die von ihm zu erbringenden Nachweise.
Der Auftragnehmer trifft alle erforderlichen Vorkehrungen, um Bau- und Abbruchabfälle nach den geltenden Vorschriften getrennt zu erfassen und zu halten sowie einer sachgerechten Entsorgung zuzuführen.
Die Planung und Steuerung des Bauablaufes für die Entsorgung liegt in der Verantwortung des Auftragnehmers.
Die nach den abfallrechtlichen Bestimmungen zum Nachweis einer ordnungsgemäßen Entsorgung erforderlichen Erklärungen/Bestätigungen, Belege usw. sind dem Auftraggeber vorzulegen. Dies gilt hinsichtlich der Verantwortung für die Nachweisführung nicht gefährlicher Abfälle.
Bei gefährlichen Abfällen wird der digitale Entsorgungsnachweis einschließlich Begleitscheinverfahren und Verbleibkontrolle durch den Auftraggeber selbst erstellt.
Bei nicht gefährlichen Abfällen hat der Auftragnehmer das vom Auftraggeber gefertigte Muster „Entsorgungsnachweisschein" zu verwenden und damit den Nachweis über die ordnungsgemäße Entsorgung zu führen. Das Muster liegt den Vergabeunterlagen bei und ist beim Auftraggeber erhältlich.
0.2.11.2 Verfahrenshinweise und Vorgaben für die Kalkulation und Preisermittlung der Entsorgungsleistungen

Sofern im Leistungsverzeichnis nicht ausdrücklich anders vorgegeben, erstellt der Auftraggeber die erforderliche Abfalldeklaration durch einen vom Auftraggeber beauftragten Fachgutachter. Der Auftraggeber veranlasst dazu die Analytik und Probenahme, der nach den abfallrechtlichen Bestimmungen und den Vorgaben der jeweiligen vom Auftragnehmer angebotenen Verwertungs- und/oder Beseitigungsanlage erforderlichen Abfalldeklaration, zur Charakterisierung des Abfalls.
Die maximale Menge, die durch jeweils eine Deklarationsanalyse des Abfalles charakterisiert werden darf, richtet sich nach den Annahmebedingungen der Verwertungs- oder Beseitigungsanlage. Der Auftraggeber wird diese Deklarationsanalyse erst durchführen, wenn bei der jeweiligen Abfallcharge die vor genannte maximal zulässige Menge erreicht ist.
Sofern keine andere Vorgabe nach der Leistungsbeschreibung erfolgt, wird eine Beprobung geringerer Teilchargen zur Entsorgung nur dann vom Auftraggeber veranlasst, wenn die tatsächliche Gesamtmenge der jeweiligen Abfallcharge geringer ist, als die vor genannte maximal zulässige Menge nach Entsorgervorgabe ist und somit keine weitere Deklarationsanalytik für die Abfallcharge erforderlich werden kann.
Der Auftragnehmer hat den Auftraggeber rechtzeitig zu unterrichten, wenn eine Probenahme und Analytik zur Abfalldeklaration erforderlich wird.
Dem Auftraggeber ist dazu vom Auftragnehmer der vollständige Umfang der nach den abfallrechtlichen Bestimmungen und nach Vorgabe der vom Auftragnehmer angebotenen Verwertungs- oder Beseitigungsanlage, zur Charakterisierung des Abfalls erforderliche Analytik schriftlich mitzuteilen.
Vom Zeitpunkt dieser Mitteilung und Übergabe der vor genannten Unterlagen durch den Auftragnehmer, bis zum Vorliegen des Ergebnisses der vom Auftraggeber durchgeführten Probenahme ist ein Zeitbedarf bis zu 15 Werktagen einzukalkulieren.
Der Auftragnehmer hat diesen Zeitbedarf im Rahmen seiner Kalkulation und Planung seines Bauablaufes bzw. im Rahmen der vom Auftraggeber vorgegebenen zeitlichen Ausführung (ggfs. Einzelfristen) für die Gesamtmaßnahme zu berücksichtigen.
Bei der Entsorgung von gefährlichem Abfall ist auch der dort nachfolgend beschriebene zusätzliche Zeitbedarf für die Durchführung des Abfallnachweisverfahrens zu beachten.
Zusätzliche oder zeitversetzte Entsorgungsleistungen, die auf der Nichtbeachtung dieser Vorgaben beruhen, werden nicht vergütet (insbesondere Mehraufwendungen für An- und Abfahrten, Gerät und Personal).
Alle Kosten, die im Zusammenhang mit der Entsorgung (Verwertung oder Beseitigung) der Abfälle entstehen, sind mit Ausnahme der SAM-Gebühren und der Kosten für die/den vom Auftraggeber durchzuführende(n) Abfalldeklaration/Eignungsnachweis in den dafür vorgesehenen vertraglichen Einheitspreisen zu kalkulieren.
Hierzu gehören u. a. auch das entsorgungsgerechte Zerkleinern, Laden, ggf. erforderliches Vorbehandeln oder Verpacken und Transportieren des Abfalls zu der vom Bieter angebotenen bzw. kalkulierten Verwertungs- und/oder Beseitigungsanlage, Beantragen, Erstellen und Einholen der erforderlichen Beförderungserlaubnis etc. der im Leistungsverzeichnis benannten Abfallschlüssel für die jeweils aufgeführten Materialien.
In die Leistungspositionen für die Entsorgung der Bau- und Abbruchabfälle sind die Kosten für den Transport der zu entsorgenden Bau- und Abbruchabfälle von der Baustelle bis zu der vom Bieter angebotenen Verwertungs- oder Beseitigungsanlage einzurechnen.
Bei der Entsorgung von gefährlichem Abfall anfallende SAM-Gebühren trägt der Auftraggeber (AG).
Sofern die mit Vertragsabschluss vereinbarte Verwertungs- oder Beseitigungsanlage für die Verwertung- oder Beseitigung ausfällt oder Ihre Eignung nicht nachgewiesen ist, hat der Auftragnehmer für Ersatz zu sorgen und die entsprechenden Nachweise, wie beschrieben, vorzulegen.
Die Vertragspreise bleiben hiervon unberührt.
0.2.11.3 Entsorgung von gefährlichem Abfall
Bei der Entsorgung von gefährlichem Abfall erfolgt die digitale Abwicklung über die SAM Mainz bzw. die ZKS durch den Auftraggeber bzw. dessen Sonderbeauftragte selbst (Antragsstellung, Entsorgungsnachweise, Begleitscheine, Übernahmescheine, Führung Abfallregister).
Der Auftragnehmer hat dem Auftraggeber alle notwendige Unterstützung und Informationen zur Durchführung der Entsorgung, nach Maßgabe seiner vertraglichen Verpflichtungen so rechtzeitig zur Verfügung zu stellen, dass der Entsorgungsvorgang im Rahmen der geplanten Bauausführung ohne Verzögerungen/Behinderungen eingeleitet werden kann.
Die Erstellung des Entsorgungsnachweises für gefährliche Abfälle im Rahmen des elektronischen Abfallnachweisverfahrens hat vom Zeitpunkt des Vorliegens aller vom Auftragnehmer zu liefernden Angaben und der Deklarationsanalyse zum zu entsorgenden Abfall, bis zur Genehmigung durch die SAM Mainz (Sonderabfallmanagement) einen Zeitbedarf von bis zu 30 Werktagen. Der Auftragnehmer hat diesen Zeitbedarf im Rahmen seiner Kalkulation und Planung seines Bauablaufes bzw. im Rahmen der vom Auftraggeber vorgegebenen zeitlichen Ausführung (ggfs. Einzelfristen) für die Gesamtmaßnahme zu berücksichtigen.
Erst nach Vorliegen der behördlichen Genehmigung zur Entsorgung kann der gefährliche Abfall vom Auftragnehmer der vertraglichen bzw. von der SAM zugewiesenen Entsorgungsstelle, je nach Abfalldeklaration, zugeführt werden.
0.2.11.4 Entsorgung nicht gefährlicher Abfälle

Die anfallenden Abfälle können erst nach Vorliegen aller Annahme- und Transportvoraussetzungen entsorgt werden.
Der Auftragnehmer hat dies dem Auftraggeber spätestens 6 Werktage vor Einleiten der Entsorgung nachzuweisen.
Der Auftragnehmer hat zur internen Dokumentation der Entsorgung nicht gefährlicher Abfälle für alle Entsorgungsleistungen, getrennt nach Abfallschlüssel und vertraglich zugeordneter Ordnungszahl interne Entsorgungsnachweisscheine nach dem beigefügten Muster „Entsorgungsnachweisschein" zu führen.
Die nach den abfallrechtlichen Bestimmungen zum Nachweis einer ordnungsgemäßen Entsorgung erforderlichen Erklärungen/Bestätigungen, Belege wie Wiege-, Begleit-, Übernahmescheine, Annahmeerklärungen, die der Auftragnehmer (als 1. oder 2. Abfallerzeuger) selbst für seine Nachweisführung der Abfallbehandlung benötigt, sind dem Auftraggeber vollständig und unentgeltlich zur Verfügung zu stellen.
Weiterhin sind lückenlos die Entsorgungsnachweisscheine nach dem ausgefüllten Muster „Entsorgungsnachweisschein" vorzulegen.
0.2.11.5 Rechnungsbegleichung zu den Entsorgungsleistungen
Die Vergütung für Entsorgungsleistungen wird erst fällig, wenn zuvor:
a) die zur ordnungsgemäßen Entsorgung erforderlichen abfallrechtlichen Nachweise, Erklärungen /Bestätigungen und Belege wie Liefer-, Wiege-, Begleit-, Übernahmescheine, Annahmeerklärungen dem Auftraggeber vom Auftragnehmer vorgelegt wurden,
b) für die nicht der Nachweisverordnung unterliegenden, nicht gefährlichen Abfälle, lückenlos alle Entsorgungsnachweisscheine nach dem ausgefüllten Muster „Entsorgungsnachweisschein" vorgelegt wurden.
c) eine schriftliche Bestätigung der Betreiber der Verwertungs- oder Beseitigungsanlage vorgelegt wurde, aus der ersichtlich ist, für welche Menge und welches angelieferte Material die Kosten der Abfallverwertung oder Abfallbeseitigung entrichtet wurden. Die Kosten sind positionsweise gemäß Leistungsverzeichnis offenzulegen und mit Rechnungen der jeweiligen Verwertungs- und Beseitigungsanlage nachzuweisen.
d) Sofern keine Kosten der Abfallverwertung oder Abfallbeseitigung zu entrichten sind, ist dies für die jeweilige Menge und das angelieferte Material durch eine schriftliche Bestätigung des Betreibers der Verwertungs- oder Beseitigungsanlage nachzuweisen.
Alle im Zusammenhang mit vor genannten Vertragsbedingungen zur Entsorgung entstehenden Kosten sind, sofern Sie nicht nachfolgend in Einzelpositionen gesondert ausgewiesen sind oder ausdrücklich vom Auftraggeber übernommen werden, in die Einheitspreise einzukalkulieren und werden nicht gesondert vergütet.

## 0.3 Abrechnung
0.3  Abrechnung
0.3.1  Örtliche Aufmaße
Aufmaße sind Feststellungen zum Nachweis von Art und Umfang der Leistung gemäß §14 VOB/B. Sie stellen einen Sachverhalt verbindlich fest und werden durch Unterschrift zu Urkunden. Falsche Angaben können zu strafrechtlichen Konsequenzen führen.
Aufmaße sind lediglich für diejenigen Teilleistungen aufzustellen, für die keine sonstigen Abrechnungsunterlagen (Ausführungspläne, Querprofile, Liefer- und Wiegescheine, Stundenlohnzettel) vorhanden sind.
Die Aufmaße sind dem Fortgang der Leistung entsprechend möglichst gemeinsam, unmittelbar nach Fertigstellung der jeweiligen Teilleistung, von AN und AG vorzunehmen. Für Leistungen, die bei Weiterführung der Arbeiten nur schwer feststellbar sind, hat der Auftragnehmer rechtzeitig die gemeinsamen Feststellungen beim AG zu beantragen.
Die Aufmaßblätter sind endgültig aufzustellen, die nachträgliche Anfertigung einer Reinschrift ist grundsätzlich nicht zulässig. Die fortlaufende Nummerierung ist Sache des Auftraggebers.
Von allen Aufmaßblättern sind zwei Ausfertigungen (Original und Kopie bzw. eine Durchschrift) herzustellen. Das Original erhält der AG unmittelbar nach Abschluss des Aufmaßes, die Kopie bzw. Durchschrift erhält der AN.
0.3.2  Mengenberechnung / Massenermittlung
Die Mengenberechnung ist die positionsweise Zusammenstellung der ausgeführten Massen, in der die Einzelmengen der Positionen fortlaufend in der Reihenfolge des Leistungsverzeichnisses auszurechnen und zum Endergebnis aufzuaddieren sind. Dabei sind die Daten zu verwenden, die in den anerkannten Abrechnungsunterlagen (z.B. Abrechnungsplan = Soll-Daten) oder in den gemeinsamen Feststellungen (z.B. Aufmaß, Wiegeschein, Nivellement = Ist-Daten) enthalten sind.
Alle in der Massenermittlung verwendeten Daten bzw. Maße müssen unmittelbar aus den Abrechnungsbelegen ersichtlich sein.
Aufmaße, Wiege-, Lieferscheine u. dgl. sind stets getrennt von der Mengenberechnung zu behandeln. Das Beifügen dieser Belege allein, ohne dass sie in der Massenermittlung zusammengestellt bzw. ausgerechnet sind, wird als Mengennachweis vom AG nicht anerkannt.
0.3.3  Nachweis über gelieferte Stoffe
Die Abnahme des Materials und die Anerkennung der Liefer- / Wiegescheine erfolgt durch die örtliche Bauaufsicht. Die anerkannten Liefer- bzw. Wiegescheine (Originale) sind nach Ordnungszahl, Einbauort und Einbaudatum zu ordnen und der Schlussrechnung beizulegen. Die Durchschriften sind nach der Lieferung unverzüglich dem Auftraggeber zu übergeben.
Bereits eingebaute, aber nicht mit Liefer-/Wiegescheinen belegte Mengen werden vom AG grundsätzlich nicht als vergütungsfähig anerkannt. Abschlags- und Schlusszahlungen werden entsprechend gekürzt.
0.3.4  Anforderungen an Nachtragsangebote
Erforderliche Änderungen oder Ergänzungen des Bauvertrages sind in einer schriftlichen Nachtragsvereinbarung vorzunehmen.
Die Nachträge sind unmittelbar gegenüber dem AG anzukündigen und zeitnah, möglichst vor Ausführung der Leistungen, abschließend zu bearbeiten. Nicht angekündigte Nachtragsansprüche werden gemäß § 2 (8) VOB/B behandelt.
Die Leistungsbeschreibung der Nachträge ist durch den AN zu erstellen und hat eindeutig und erschöpfend im Sinne von § 9 VOB/A zu erfolgen. Dabei sind - soweit möglich - Texte des Standardleistungskataloges (STLK) zu verwenden. Insbesondere sind hierbei auch die den Preis bestimmenden Faktoren, wie z. B. Transportweiten, Abmessungen, Material usw. im Positionstext auszuweisen.
Bezieht sich ein Nachtrag auf Unklarheiten in den Verdingungsunterlagen, so wird der AG zunächst prüfen, ob der AN seiner Hinweispflicht gemäß den „Bewerbungsbedingungen" nachgekommen ist. Sofern dies nicht der Fall ist, wird der Nachtrag abgelehnt.
In jedem Nachtragsangebot sind sämtliche mit dem betreffenden Sachverhalt zusammenhängende Gründe und Auswirkungen zu benennen. Neben dem Anlass für den Nachtrag sind insbesondere die betroffenen Positionen und/oder preislichen Veränderungen (Darlegung der Mehr- oder Minderkosten, Wegfall von Positionen, etc.) sowie gegebenenfalls die Auswirkungen auf sonstige Vertragsbedingungen (Termine / Fristen, Gleitklauseln, Vertragsstrafen usw.) darzulegen.
Bei vom AG angeordneten Leistungsänderungen (§ 2 (5) VOB/B) sind in der Nachtragskalkulation die preislichen Veränderungen auf Basis der ursprünglich kalkulierten Positionen detailliert darzustellen und zu saldieren.
Zulagepositionen werden vom AG bei Nachträgen grundsätzlich nicht anerkannt.
Sämtliche im Zusammenhang mit der Erstellung, Verhandlung und Vereinbarung von Nachträgen anfallenden Tätigkeiten des AN sind Nebenleistungen und werden nicht separat vergütet.

## 0.4 Ausführungsunterlagen
0.4  Ausführungsunterlagen

Vom AG zur Verfügung gestellte Unterlagen:
Zur Ausschreibung:
- Ausführungspläne mit Details, Plan 1 bis Plan 5

Nach Auftragserteilung:
- Ausführungspläne M 1 : 200 mit Details
- Pflanzpläne

## B01 Ersatzhabitate Campus Zweibrücken
Datum: 08.06.2026

### Titel 1 Landschaftsbauarbeiten Ersatzhabitate

#### Bauteil 1.1 Baustelleneinrichtung

**1.1.10 Baustelle einrichten**
*** Pauschalposition
Baustelle einrichten
Geräte, Werkzeuge und sonstige Betriebsmittel, die zur  vertragsgemäßen Ausführung der Bauleistungen erforderlich sind, auf die Baustelle bringen, bereitstellen und  soweit der Geräteeinsatz nicht gesondert vergütet wird - betriebsfertig aufstellen einschl. der dafür notwendigen Arbeiten.
Die erforderlichen festen Anlagenherstellen. Baubüros, Unterkünfte, Werkstätten, Lagerschuppen und dgl., soweit erforderlich, antransportieren, aufbauen und einrichten. Strom-, Wasser-, Fernsprechanschluss sowie Entsorgungseinrichtungen und dgl. für die Baustelle, soweit erforderlich, herstellen.
Bei Bedarf Lagerplätze, sonstige Platzbefestigungen und Wege sowie Bauzäune im Baustellenbereich errichten. Oberbodenarbeiten einschl. Beseitigen von Aufwuchs für die Baustelleneinrichtung, soweit erforderlich, ausführen. Flächen beschaffen, sofern die vom AG zur Verfügung gestellten nicht ausreichen.
Kosten für Vorhalten, Unterhalten und Betreiben der Geräte, Anlagen und Einrichtungen einschl. Mieten, Pacht, Gebühren und dgl. werden nicht mit dieser Pauschale, sondern mit den Einheitspreisen  der betreffenden Teilleistungen vergütet.
Soweit nicht für bestimmte Leistungen für das Einrichten der Baustelle gesonderte Positionen im Leistungsverzeichnis enthalten sind, gilt die Pauschale für alle Leistungen sämtlicher Abschnitte des Leisungsverzeichnisses.
Zufahrt zur Baustelle ist vorhanden.
Menge: 1,000 psch
Kostengruppe DIN 276 2018-12: 591

**1.1.20 Baustelle räumen**
*** Pauschalposition
Baustelle räumen
Baustelle von allen Geräten, Anlagen, Einrichtungen und dgl. räumen. Benutzte Flächen und Wege entsprechend dem ursprünglichen Zustand herrichten. Soweit nicht für bestimmte Leistungen für das Räumen der Baustelle gesonderte Positionen im Leistungsverzeichnis enthalten sind, gilt die Pauschale für alle Leistungen sämtlicher Abschnitte des Leistungsverzeichnisses.
Menge: 1,000 psch
Kostengruppe DIN 276 2018-12: 591

#### Bauteil 1.2 Abbrucharbeiten

**1.2.10 Vorhandene Beton-Rückenstütze aufbrechen**
Vorhandene Beton-Rückenstütze aufbrechen
Betonrückenstütze einschließlich Tragschicht entlang  von vorhandenem Läuferband zum Einbau von Palisaden aufbrechen .
Aufbruchgut aufnehmen und nach Wahl des AN verwerten.
Menge: 9,500 m
Kostengruppe DIN 276 2018-12: 594

#### Bauteil 1.3 Entsorgung s. Vorbemerkungen / Baubeschreibung Pkt. 0.2.11

**1.3.10 Nicht gefährlichen Abfall aufnehmen**
Nicht gefährlichen Abfall aufnehmen
Nicht gefährlichen Abfall auf zu mähenden Vegetationsflächen von der Oberfläche aufnehmen.
Abgerechnet wird nach Wiegescheinen.
Abfall = Siedlungsabfall, Unrat
Neigung der Fläche flacher 1:3
Fläche: öffentliche Grünflächen
Entsorgung nach Wahl des AN
Gebühren der Abfallentsorgung sind einzurechnen.
Menge: 3,000 m3
Kostengruppe DIN 276 2018-12: 596

#### Bauteil 1.4 Baufeldvorbereitung

**1.4.10 Habitatflächen abstecken**
*** Pauschalposition
Habitatflächen abstecken
Flächen der Ersatzhabitate gemäß Absteckplan des AG einmessen und abstecken.
Geeignete Technik vorhalten.
Die Flächen der Ersatzhabitate sind sichtbar im Gelände abzustecken bzw. zu markieren. Die Absteckung ist bis zur Freigabe durch den AG zu erhalten und zu sichern,
Erst nach Freigabe durch den AG kann mit den nachgeordneten Arbeiten begonnen werden.
Anzahl der abzusteckenden Flächen = 9
Menge: 1,000 psch
Kostengruppe DIN 276 2018-12: 591

**1.4.20 Vegetationsflächen vor Baubeginn mähen**
Vegetationsflächen vor Baubeginn mähen
Vegetationsflächen vor Beginn der Bauarbeiten mähen.
Fläche: Rasenflächen der Grünanlage
Neigung der Flächen = flacher 1 :3
Mähgut der Verwertung nach Wahl des AN zuführen.
Abfall aufnehmen und entsorgen.
Entsorgen wird gesondert vergütet.
Menge: 1400,000 m2
Kostengruppe DIN 276 2018-12: 214

**1.4.30 Suchgraben herstellen**
Suchgraben herstellen
Suchgraben nach Angaben des AG einschließlich Handschachtung zur Leitungsortung im Baufeld herstellen.
Aushub zur Wiederverwendung seitlich lagern.
Beschreibung der Homogenbereiche nach Unterlagen des AG.
Aushub zur Wiederverwendung seitlich lagern.
Abgerechnet wird nach Abtragsprofilen
Grabentiefe bis 1,0 m
Handschachtung mit Maschinenunterstützung.
Gelagerten Boden einbauen und verdichten.
Suchbereich: Grünflächen (Rasen)
Menge: 5,000 m3
Kostengruppe DIN 276 2018-12: 211

#### Bauteil 1.5 Erdbau

**1.5.10 Vegetationsdecke bearbeiten**
Vegetationsdecke bearbeiten
Vegetationsdecke vor Oberbodenabtrag mind. 15 cm tief bearbeiten und so zerkleinern, dass keine Stücke über 0,05 m2 verbleiben.
Menge: 400,000 m2
Kostengruppe DIN 276 2018-12: 511

**1.5.20 Oberboden abtragen und lagern**
Oberboden abtragen und lagern
Oberboden ggf. einschließlich Vegetationsdecke profilgerecht abtragen laden fördern und auf Miete setzen.
Oberboden (Homogenbereich A - Bodengruppe OH)  in regelmäßig geformten Mieten locker aufsetzen.
Abgerechnet wird nach Aufmaß an der Lagerstelle
Neigung der Abtragsfläche flacher 1:3
Dicke des Abtrages = ca. 25 cm.
Förderweg ca. 0,35 km
Lagerflächen werden vom AG zur Verfügung gestellt.
Mengenermittlung nach Aufmaß an der Lagerstelle.
Menge: 100,000 m3
Kostengruppe DIN 276 2018-12: 511

**1.5.30 Oberbodenlager ansäen**
Oberbodenlager ansäen
Oberbodenlager für die Decksaat vorbereiten und ansäen. Das Saatgut einarbeiten und andrücken. Ansaat unzureichend begrünter Flächen wiederholen.
Saatgut-Menge = 10 g/m2.
30 v.H. Büschelschön (Phacelia tanacetifolia)
30 v.H. Senfe (Sinapsis alba)
40 v.H. Sommerwicke (Vicia sativa)
Menge: 100,000 m2
Kostengruppe DIN 276 2018-12: 574

**1.5.40 Oberbodenlager mähen, 1. Pflegegang**
Oberbodenlager mähen, 1. Pflegegang
Aufwuchs auf Oberbodenlager und unmittelbar angrenzender Flächen nach Aufforderung durch den AG mähen.
Mähgut aufnehmen und der Verwertung nach Wahl des AN zuführen.
Menge: 100,000 m2
Kostengruppe DIN 276 2018-12: 574

**1.5.50 Oberbodenlager mähen, 2. Pflegegang**
Oberbodenlager mähen, 2. Pflegegang
WIE VOR
Menge: 100,000 m2
Kostengruppe DIN 276 2018-12: 574

**1.5.60 Gelagerten Oberboden andecken**
Gelagerten Oberboden andecken
Oberboden zwischengelagert, laden, fördern, profilgerecht andecken.
Förderweg ca. 0,35 km
Oberboden (Homogenbereich A - Bodengruppe OH)
Andeckung auf Pflanzbeeten.
Dicke der Andeckung =  bis 25 cm.
Aufmaß an der Auftragsstelle
Menge: 7,000 m3
Kostengruppe DIN 276 2018-12: 571

**1.5.70 Boden bzw. Fels lösen und einbauen**
Boden bzw. Fels lösen und einbauen
Boden aus Abtragsbereichen (Eidechsenhabitate, Fundament Trockenmauer, Wegefläche) profilgerecht lösen und profilgerecht nach Angabe des AG innerhalb der Baustelle wieder einbauen
(Homogenbereich B - Auffüllungen Tragschicht, Bodengruppe SU/GU)
Einbaustellen nach Angabe des AG: Eidechsenhabitate, Hochbeet
Aushubtiefe nach Oberbodenabtrag bis ca. 0,80 m
Das Herstellen des Planums wird gesondert vergütet.
Abgerechnet wird nach Abtragsprofilen.
Menge: 38,000 m3
Kostengruppe DIN 276 2018-12: 511

**1.5.80 Boden bzw. Fels lösen und verwerten**
Boden bzw. Fels lösen und verwerten
Boden aus Abtragsbereichen (Eidechsenhabitate, Fundament Trockenmauer, Wegefläche) profilgerecht lösen, laden und der Verwertung nach Wahl des AN zuführen.
(Homogenbereich B - Auffüllungen Tragschicht, Bodengruppe SU/GU)
Abgerechnet wird nach Abtragsprofilen.
Aushubtiefe nach Oberbodenabtrag bis ca. 0,80 m
Das Herstellen des Planums wird gesondert vergütet.
Verwertung nach Unterlagen des AG nachweisen.
Menge: 3,000 m3
Kostengruppe DIN 276 2018-12: 511

**1.5.90 Planum herstellen**
Planum herstellen
Planum herstellen nach Unterlagen des AG
Verformungsmodul = Ev2 = 45 MPa.
Menge: 420,000 m2
Kostengruppe DIN 276 2018-12: 531

#### Bauteil 1.6 Eidechsenhabitatflächen

*Hinweis: Hinweis*
Es sind insgesamt 7 Habitatflächen von unterschiedlicher Größe herzustellen, indem die Abtragsflächen ca. 25 cm über dem Planum mit Erde, Sand, Kies sowie Bruchsteinen, Findlingen und Totholz-Haufen aufgefüllt werden.
Innerhalb dieser Habitatflächen sind zudem jeweils Winterquartiere auszubilden, welche eine Fläche von 1,0 x 1,0 m und eine Tiefe von 0,75 m unter Planum umfassen.
Diese Gruben sind jeweils mit Sand, Bruchsteinen und Erde bis zur Geländeoberkante zu verfüllen.
Gesamtfläche der Habitate = 322 m2
Anzahl der Winterquartiere = 15 St.
Fläche 1  =  80 m2 mit 4 Winterquartieren
Fläche 2 =  132 m² (Einzelflächen = 37 m2, 4 m2, 6 m2, 41 m2, 44 m2) mit 8 Winterquartieren
Fläche 3 =  110 m2 mit 3 Winterquartieren

**1.6.10 Brechsand liefern und in Habitatflächen einbauen**
Brechsand liefern und in Habitatflächen einbauen
Brechsand 0-2 mm liefern und nach Angaben des AG in den Abgrabungsbereichen der Habitatflächen einbauen.
Dicke der Andeckung = zwischen 10 und 30 cm
Neigung der Flächen = facher als 1 : 3
Menge: 45,000 m3
Kostengruppe DIN 276 2018-12: 562

**1.6.20 Filterkies liefern und in Habitatflächen einbauen**
Filterkies liefern und in Habitatflächen einbauen
Filterkies 2 - 32 mm liefern und nach Angaben des AG in den Abgrabungsbereichen der Habitatflächen einbauen.
Einbauhöhe = 10 cm
Neigung der Flächen = flacher als 1 : 3
Menge: 35,000 t
Kostengruppe DIN 276 2018-12: 562

**1.6.30 Bruchsteinmaterial liefern und in Habitatflächen einbauen**
Bruchsteinmaterial liefern und in Habitatflächen einbauen
Sandstein-Bruchmaterial liefern und in den Abgrabungsbereichen der Habitatflächen nach Angaben des AG einbauen.
Kantenlänge der Steine = 10 - 25 cm
Dicke der Andeckung = zwischen 10 und 90 cm
Neigung der Flächen = facher als 1 : 3
Menge: 45,000 m3
Kostengruppe DIN 276 2018-12: 562

**1.6.40 Reisig, Astwerk liefern und einbauen**
Reisig, Astwerk liefern und einbauen
Reisig und Astwerk aus naturbelassenem Astholz liefern und in die Winterhabitate sowie das Hochbeet nach Angabe des AG einbauen.
Astdurchmesser = ca. 1 bis 5 cm
Astlänge = 30 bis 50 cm
Menge: 4,000 m3
Kostengruppe DIN 276 2018-12: 562

**1.6.50 Totholz-Haufen herstellen**
Totholz-Haufen herstellen
Totholzhaufen aus naturbelassenem Stamm- und Astholz verrutschfest innerhalb der Eidechsenhabitate herstellen.
Holzmaterial liefern.
Totholzhaufen = je ca. 5 Stücke.
Holzdurchmesser = 20 bis 50 cm.
Stücklänge = 1,00 bis 1,50 m.
Holzstücke roll- und rustchsicher lagern.
Menge: 11,000 St.
Kostengruppe DIN 276 2018-12: 562

**1.6.60 Sandstein-Findlinge liefern und einbauen**
Sandstein-Findlinge liefern und einbauen
Findling liefern und kippsicher in Eidechsenhabitat einbauen einschließlich erforderlicher Erdarbeiten.
Einbau nach Unterlagen des AG.
Rauminhalt über 0,1 bis 0,4 m3
Kantenlängen = ca. 0,50 x 0,40 x 0,50 m
Findling = Buntsandstein
Menge: 59,000 St.
Kostengruppe DIN 276 2018-12: 562

**1.6.70 Reptilienschutzzaun liefern und herstellen**
Reptilienschutzzaun liefern und herstellen
Mobilen Reptilienschutzzaun nach Unterlagen des AG mit lückenlosem Fugen- und Bodenschluss sowie Übersteigschutz liefern und standfest herstellen, einschließlich Pfosten und ggf. erforderlicher Querstreben.
Zaun vorhalten, unterhalten und abbauen.

Zaun in 4 Teilflächen aufbauen:
1. Eidechsenhabitate
F 1 =  90 m
F 2 =  165 m
F 3 =  90 m
2. Treppe am Sportplatz
F 4 = 280 m

Zauntrasse ca. 0,5 m breit bodennah mähen. Schnittgut seitlich lagern.
Zaun ca. 10 cm in Erdreich einbinden bzw. Laufstreifen von ca. 10 cm umlegen und mit Erdmaterial fugendicht abdecken.
Zaun = glatte PE-Folie, UV-beständig, blickdicht, reißfest und formstabil,  Höhe 60 cm
fertige Zaunhöhe = 50 cm
Pfosten = Stahl
Vorhaltedauer (F 1 bis F 3 )= bis zu 1 Jahr, F 4 = bis zu 6 Monate
Menge: 625,000 m
Kostengruppe DIN 276 2018-12: 549

**1.6.80 Reptilienschutzzaun umsetzen**
Reptilienschutzzaun umsetzen
Reptilienschutzzaun der Fläche 4 (Treppenanlage) vor Beginn der Abrissarbeiten der Tribüne abbauen und außerhalb des Baufeldes für den Neubau nach Unterlagen des AG mit lückenlosem Fugen- und Bodenschluss sowie Übersteigschutz teilweise standfest wieder herstellen, einschließlich Pfosten und ggf. erforderlicher Querstreben.
Zaun vorhalten, unterhalten und abbauen.

neue Zaunabschnitte = 2 St
Länge der neu zu errichtenden Zaunabschnitte:
Norden = 70 m
Süden  = 70 m
Menge: 140,000 m
Kostengruppe DIN 276 2018-12: 549

#### Bauteil 1.7 Sitzplatz mit Pflanzbeeten

**1.7.10 Schottertragschicht herstellen**
Schottertragschicht herstellen
Schottertragschicht aus Hartsteinmaterial gem. TL SoB-StB sowie ZTV SoB-StB für wassergebundenen Weg liefern, einbauen und verdichten.
- Körnung: 0/32 mm
- max. Feinkorngehalt von 7 M-% in eingebautem Zustand
- Verformungsmodul: Ev2 > 80 MPa/m2 auf OK STS
- Schichtdicke im verdichteten Zustand: 25 cm
Menge: 30,000 m2
Kostengruppe DIN 276 2018-12: 531

**1.7.20 Dynamische Schicht herstellen**
Dynamische Schicht herstellen
Dynamische Schicht gem. DIN 18035-5 und FLL der
Körnung 0/16 mit einem Feinkorngehalt von max. 7 M.-%
im eingebauten Zustand liefern, profilgerecht für
wassergebundene Wege und Flächen einbauen und
verdichten.
Schichtdicke: 6 cm
 Einbaugewicht: 120 kg/ m2
- Verformungsmodul: Ev2 > 80 MPa/m2
- Abweichung in der Ebenheit: < 1,5 cm
- Oberflächenfestigkeit: > 50 kN/m2
- Wasserdurchlässigkeit: > 36 l/m2 und h
Menge: 30,000 m2
Kostengruppe DIN 276 2018-12: 531

**1.7.30 Wassergebundene Deckschicht herstellen Wassergebundene Deckschicht der Körnung 0/3 aus Edelsplitten und**
Wassergebundene Deckschicht herstellen
Wassergebundene Deckschicht der Körnung 0/3 aus Edelsplitten und Edelbrechsanden (stetige Körnungslinie) profilgerecht einbauen und verdichten.
- Schichtdicke: 4 cm
- Einbaugewicht: 80 kg/m2
- Abweichungen in der Ebenheit: < 1,5 cm
- Oberflächenfestigkeit: > 50 KN/m2
- Wasserdurchläsigkeit: > 3,6 l/m2 und h
- Farbe braun
Menge: 30,000 m2
Kostengruppe DIN 276 2018-12: 531

**1.7.40 Palisadeneinfassung herstellen**
Palisadeneinfassung herstellen
Palisadeneinfassung für Hochbeet herstellen.
Erdarbeiten werden gesondert vergütet.
Farbe = Buntsandstein rot
Abmessung: (LxBxH) = 15 x 12 x 60 cm.
Vorderseite gebrochen, Seiten eben.
Bettung = 20 cm, Beton 20/25, Expositionsklasse X0 auf 15 cm Frostschutzschicht 0/32
Rückenstütze = Beton C 20/25 Expositionsklasse X0 bis 10 cm unter Geländeoberkante verfüllen.
Einbindetiefe = 20 cm.
Höhe der Sichtfläche = 40 cm
Palisadenwand erdseitig mit Kunststofffolie mind. 1 mm dick abstellen.
Menge: 22,000 m
Kostengruppe DIN 276 2018-12: 543

**1.7.50 Hochbeet verfüllen**
Hochbeet verfüllen
Mit Palisaden eingefasstes Hochbeet mit Reisig, Erde und Oberboden verfüllen.
Astwerk / Reisig = 15 cm  =  ca. 2,25 m3
Erde aus vorhandenem Aushub = 15 cm  =  2,25 m3
Oberboden aus vorhandenem Aushub = 20 cm  =  3,0 m3
Menge: 15,000 m2
Kostengruppe DIN 276 2018-12: 571

**1.7.60 Trockenmauer herstellen**
Trockenmauer herstellen
Trockenmauer aus unbearbeiteten, unregelmäßigen Natursteinen, hohlraumreich und standfest nach Unterlagen des AG herstellen.
Ausbildung = Stützmauer.
Neigung der Fläche flacher 1 : 3.
Höhe = 50 cm über GOK, 10 cm unter GOK
Breite = 30 cm
Gesteinsart = Sandstein, rot, bruchrau, unregelmäßig
Stückgröße, größte Länge = 25 bis 40 cm bei 70 v.H. des Gesteins
Hinterfüllung = Gesteinskörnungsgemisch 0/32 mm
Mauerkrone mit großflächigen Stücken abdecken.

Herstellung von 3 Mauerabschnitten:
Mauer 1 =  6,0 m
Mauer 2 =  8,0 m
Mauer 3 = 28,0 m

Fundament nach Angaben des AG herstellen u. Gesteinskörnungsgemisch einbauen und verdichten.
Erdarbeiten werden gesondert vergütet.
Frostbeständiges Gesteinskörnungsgemisch 0/32 mm, 30 cm Höhe und 50 cm Breite einbauen und verdichten.
Sauberkeitsschicht aus Beton C20/25, Expositionsklasse X0, in 10 cm Stärke ausbilden.

Abgerechnet wird die Mauerlänge.
Menge: 42,000 m
Kostengruppe DIN 276 2018-12: 543

**1.7.70 Bankauflage für Trockenmauer liefern und aufbauen**
Bankauflage für Trockenmauer liefern und aufbauen
Bankauflage aus Recycling-Kunststoff einschließlich Befestigungsmaterial liefern und auf der Trockenmauer nach Angabe des AG befestigen.

Bankauflage bestehend aus:
4 Bankbohlen aus Recycling-Kunststoff, 4 x 10 x 200 cm
4 Unterzüge aus Recycling-Kunststoff, 4 x 10 x 43 cm
Außenmaß der Sitzfläche = 2,00 m x 0,45 m
Menge: 3,000 St.
Kostengruppe DIN 276 2018-12: 561

**1.7.80 Beeteinfassung aus Naturstein herstellen**
Beeteinfassung aus Naturstein herstellen
Sandstein-Bruchstücke liefern und kippsicher als Beeteinfassung  einbauen.
Einbau nach Unterlagen des AG in 2 Teilflächen.
Gestein = Sandstein rot, bruchrau
Stückgröße = (L x B x H) ca.  30 cm x 20 cm x 25 cm
Abgerechnet wird die Einbaulänge.
Menge: 15,000 m
Kostengruppe DIN 276 2018-12: 531

#### Bauteil 1.8 Pflanzenlieferung

**1.8.10 Amelanchier ovalis Gemeine Felsenbirne Str 2xv C 3.0 L Hoe 60-100**
Menge: 2,000 St
Kostengruppe DIN 276 2018-12: 573

**1.8.20 Buddleja 'Black Knight' Schmetterlingsstrauch-dunkelviole Str 2xv C 3.0 L Hoe 60-100**
Menge: 2,000 St
Kostengruppe DIN 276 2018-12: 573

**1.8.30 Buddleja 'Royal Red' Sommerflieder 'Royal Red' Str 2xv C 3.0 L Hoe 60-100**
Menge: 4,000 St
Kostengruppe DIN 276 2018-12: 573

**1.8.40 Potentilla fruticosa 'Goldteppich' Fingerstrauch 'Goldteppich' Str 2xv Tb Br 15-20**
Menge: 28,000 St
Kostengruppe DIN 276 2018-12: 573

**1.8.50 Rosa Bienenweide Apricot Bodendeckerrose Str 2xv oB A-Qualität**
Menge: 12,000 St.
Kostengruppe DIN 276 2018-12: 573

**1.8.60 Zwergrose 'Sonnenröschen' (R) Beetrose 'Sonnenröschen' (R) Str 2xv oB A-Qualität**
Menge: 12,000 St
Kostengruppe DIN 276 2018-12: 573

**1.8.70 Spiraea decumbens Kriechspierstrauch Str 2xv Tb Br 15-20**
Menge: 27,000 St
Kostengruppe DIN 276 2018-12: 573

**1.8.80 Calamintha nepeta ssp. nepeta Steinquendel Tb**
Menge: 52,000 St
Kostengruppe DIN 276 2018-12: 573

**1.8.90 Echinops sphaerocephalus 'Arctic Glow' Weisse Kugeldistel Tb**
Menge: 21,000 St
Kostengruppe DIN 276 2018-12: 573

**1.8.100 Echium vulgare Gemeiner Natterkopf Tb**
Menge: 34,000 St
Kostengruppe DIN 276 2018-12: 573

**1.8.110 Euphorbia cyparissias Zypressen-Wolfsmilch Tb**
Menge: 28,000 St
Kostengruppe DIN 276 2018-12: 573

**1.8.120 Gaura lindheimeri 'Whirling Butterfly' Prachtkerze 'Whirling Butterflies' Tb**
Menge: 27,000 St
Kostengruppe DIN 276 2018-12: 573

**1.8.130 Hieracium aurantiacum Orangerotes Habichtskraut Tb**
Menge: 26,000 St
Kostengruppe DIN 276 2018-12: 573

**1.8.140 Lavandula angustifolia 'Hidcote Blue Strain' Lavendel Tb**
Menge: 70,000 St
Kostengruppe DIN 276 2018-12: 573

**1.8.150 Nepeta grandiflora 'Bramdean' Tb**
Menge: 38,000 St
Kostengruppe DIN 276 2018-12: 573

**1.8.160 Origanum laevigatum 'Rosenkuppel' Dost 'Rosenkuppel' Tb**
Menge: 33,000 St
Kostengruppe DIN 276 2018-12: 573

**1.8.170 Salvia nemorosa 'Caradonna' Tb**
Menge: 20,000 St
Kostengruppe DIN 276 2018-12: 573

**1.8.180 Salvia nemorosa 'Mainacht' Salbei 'Mainacht' Tb**
Menge: 33,000 St
Kostengruppe DIN 276 2018-12: 573

**1.8.190 Sedum telephium 'Herbstfreude' Herbstfetthenne Tb**
Menge: 24,000 St
Kostengruppe DIN 276 2018-12: 573

**1.8.200 Verbena bonariensis Buenos-Aires-Eisenkraut Tb**
Menge: 27,000 St
Kostengruppe DIN 276 2018-12: 573

#### Bauteil 1.9 Pflanzarbeiten

**1.9.10 Vegetationsfläche vorbereiten Vegetationsfläche für Gehölz- und Staudenflächen mit einer Neigung**
Vegetationsfläche vorbereiten
Vegetationsfläche für Staudenbeete mit einer Neigung flacher 1:3  zur Bepflanzung  vorbereiten.
Boden lockern, Rand- und Restflächen bearbeiten
Fläche = neu angelegte Beetflächen, Hochbeet, aufgefüllt
Fläche mit offenem Boden
Boden auflockern, Lockerungstiefe ca. 20 cm.
Bodenverbesserungsstoffe nach Unterlagen des AG ausbringen und beim Fräsen einarbeiten.
Bodenverbesserungsstoffe liefern wird gesondert vergütet.
Ggf. anfallenden Abfall und Unkraut ablesen. Abfall entsorgen. Entsorgen wird nicht gesondert vergütet.
Menge: 30,000 m2
Kostengruppe DIN 276 2018-12: 573

**1.9.20 Fertigkompost liefern, Qual. N. RAL**
Fertigkompost liefern, Qual. N. RAL
Fertigkompost aus sortenreinen Garten- und Parkabfällen sowie Bioabfällen, pflanzenverträglich und hygienisch unbedenklich, pH-Wert 6,5 - 8,5, C/N Verhältnis max. 25:1 zur Bodenverbesserung aufbereitet, homogen- und streufähig liefern.
Organische Substanz mind. 15 v.H. in Trockenmasse, Fremdstoffe über 2 mm max. 0,5 v.H. in Trockenmasse, Wassergehalt max. 45 v.H.
Körnung = 0 - 25 mm
Lieferform = lose. Abgerechnet wird nach Aufmaß auf dem Fahrzeug auf der Baustelle.
Menge je Pflanzgrube:
Pflanzgrube Sträucher = 30 x 30 x 30 cm = 5 l/St x 8 St= 0,040 m3
Beetfläche = 10 l/m2 x 30 m2  = 0,3 m3
Menge: 0,500 m3
Kostengruppe DIN 276 2018-12: 573

**1.9.30 Gehölz pflanzen - Strauch**
Gehölz pflanzen - Strauch
Pflanzloch herstellen. Pflanze einschlämmen.
Brauchbaren Boden wiederverwenden, überschüssigen Boden seitlich einplanieren. Beseitigung von ungeeignetem Boden und Unrat wird nicht gesondert vergütet.
Gehölz =  verpflanzter Strauch in Container oder Topfballen
Pflanzung auf Flächen mit einer Neigung von flacher 1 : 4
Pflanzloch 30 x 30 cm, bzw. DU = 35 cm, 30 cm tief.
Gehölz liefern wird gesondert vergütet.
Bodenverbesserungsstoffe nach Angabe des AG mit brauchbarem Boden vermischen.
Bodenverbesserungsstoffe werden gesondert vergütet.
Menge: 8,000 St
Kostengruppe DIN 276 2018-12: 573

**1.9.40 Staude und Kleinstrauch pflanzen**
Staude und Kleinstrauch pflanzen
Staude und Kleinstrauch mit oder ohne Ballen pflanzen, Pflanze liefern wird gesondert vergütet.
Pflanzung auf Fläche mit Neigung  flacher 1 : 4,
Beete und Hochbeet - in Erde
Eidechsenhabitate - in Kies-Sand und Kies-Erd-Gemisch
Menge: 511,000 St
Kostengruppe DIN 276 2018-12: 573

**1.9.50 Baumpfahl setzen Baumpfahl, gekegelt und gespitzt, standfest setzen.**
Baumpfahl setzen
Baumpfahl, gekegelt und gespitzt, standfest setzen.
Gehölz anbinden.
Pfahl schräg setzen.
Pfahllänge 2,00 m, Zopfdurchmesser 4 bis 6 cm.
Pfahl aus Nadelholz, geschält.
Eine Bindung je Pfahl.
Bindung = Hostalen, Breite 30 mm,
Bindung aus doppelter 8-er Schlaufe mit Abstand umwickelt. Bindung an Pfahl annageln.
Menge: 8,000 St
Kostengruppe DIN 276 2018-12: 573

#### Bauteil 1.10 Ansaatarbeiten

**1.10.10 Ansaatflächen vorbereiten, 1. Durchgang**
Ansaatflächen vorbereiten, 1. Durchgang
Rasenflächen mit einer Neigung flacher 1 :3 zur Ansaat vorbereiten. Boden lockern, Rand und Restflächen ggf. von Hand bearbeiten.
Fläche= Wegrandbereiche und Böschung,
Fläche mit geschlossener Rasendecke und baubedingt beanspruchte Flächen
Boden kreuzweise fräsen und feinkrümelig aufbereiten.
Lockerungstiefe = ca. 20 cm
Blumensaum = 135 m2
baubedingt beanspruchte Flächen = ca. 250 m2
Menge: 385,000 m2
Kostengruppe DIN 276 2018-12: 574

**1.10.20 Ansaatflächen vorbereiten, 2. Durchgang**
Ansaatflächen vorbereiten, 2. Durchgang
Rasenflächen mit einer Neigung flacher 1 :3 zur Ansaat vorbereiten. Boden lockern, Rand und Restflächen ggf. von Hand bearbeiten.
Fläche = Wegrandbereiche und Böschung, Streifen von 2,0 bis 3,0 m.
Fläche mit geschlossener Rasendecke.
Boden kreuzweise fräsen und feinkrümelig aufbereiten.
Lockerungstiefe = ca. 20 cm
Blumensaum = 135 m2
Menge: 135,000 m2
Kostengruppe DIN 276 2018-12: 574

**1.10.30 Wildkräuter-Saatgut liefern**
Wildkräuter-Saatgut liefern
Zertifiziertes, gebietseigenes Wildpflanzen-Saatgut aus kontrolliertem Anbau mit gesicherter regionaler Herkunft gem. der in der Baubeschreibung aufgeführten Mischung liefern.
Ursprungsgebiet 9 - Oberrheingraben mit Saarpfälzer Bergland
Regiosaatgut 100 % Kräuter z.B."Schmetterlings-Wildbienensaum"
Saatgutbedarf =  3 g / m²
zzgl.Schnellbegrüner 2 g/m2
Lieferform original verpackt und mit Herkunftsnachweis.

135 m2 x 5 g = 0,675 kg
Menge: 1,000 kg
Kostengruppe DIN 276 2018-12: 574

**1.10.40 Wildkräuter-Saatgut liefern**
Wildkräuter-Saatgut liefern
Zertifiziertes, gebietseigenes Wildpflanzen-Saatgut aus kontrolliertem Anbau mit gesicherter regionaler Herkunft gem. der in der Baubeschreibung aufgeführten Mischung liefern.
Ursprungsgebiet 9 - Oberrheingraben mit Saarpfälzer Bergland
Regiosaatgut 50 % Kräuter und 50 % Gräser (z.B."Mager- und Sandrasen")
Saatgutbedarf =  3 g / m²
zzgl.Schnellbegrüner 2 g/m2
Lieferform original verpackt und mit Herkunftsnachweis.

220 m2 x 5 g = 1,1 kg
Menge: 1,100 kg
Kostengruppe DIN 276 2018-12: 574

**1.10.50 Saatgut Landschaftsrasen liefern**
Saatgut Landschaftsrasen liefern
Saatgutmischung in Säcken von mindestens 10 kg liefern.
Regelsaatgutmischung (RSM) 7.1.2. - Landschaftsrasen-Standart mit Kräutern.
Saatgutbedarf = 20 g/m2

250 m2 x 20 g = 5 kg
Menge: 5,000 kg
Kostengruppe DIN 276 2018-12: 574

**1.10.60 Organischen Rasendünger liefern, ausbringen und einarbeiten**
Organischen Rasendünger liefern, ausbringen und einarbeiten
Organischen NPK-Rasendünger
4,0 % Gesamtstickstoff,
3,5 % Gesamtphosphat
2,0 % Gesamtkaliumoxid
z.B. D 4 - BUGA Mycostart- Bodenaktivator oder gleichwertig liefern und auf der Ansaatfläche für Landschaftsrasen ausbringen und in die oberen 2 - 3 cm des Bodens einarbeiten.
Ausbringmenge = 200 g / m² bei 250 m2
Menge: 50,000 kg
Kostengruppe DIN 276 2018-12: 574

**1.10.70 Kräuteransaat herstellen**
Kräuteransaat herstellen
Kräuteransaat herstellen.
Saatgut ohne Entmischung ausbringen, einarbeiten und anwalzen.
Neigung der Fläche flacher 1 : 4
Fläche = Krautsaum 2,0 -3,0 m Breite
Saatgutmenge = 5 g / m2
Saatgutmischung der Pos. 1.10.30
Menge: 135,000 m²
Kostengruppe DIN 276 2018-12: 574

**1.10.80 Kräuteransaat herstellen**
Kräuteransaat herstellen
Kräuteransaat herstellen.
Saatgut ohne Entmischung ausbringen.
Neigung der Fläche flacher 1 : 4
Fläche = Eidechsenhabitate, Ansaat auf Erd- und Kiesflächen
Saatgutmenge = 5 g / m2
Saatgutmischung der Pos. 1.10.40
Menge: 220,000 m2
Kostengruppe DIN 276 2018-12: 574

**1.10.90 Rasenansaat Landschaftsrasen herstellen**
Rasenansaat Landschaftsrasen herstellen
Rasenansaat mit RSM 7.1.2 herstellen. Saatgut ohne Entmischung ausbringen, einarbeiten und andrücken.
Neigung der Fläche flacher 1 : 4
Fläche = Grünflächen
Saatgutmenge = 20 g / m2
Menge: 250,000 m²
Kostengruppe DIN 276 2018-12: 574

### Titel 2 Pflegearbeiten

#### Bauteil 2.1 Fertigstellungspflege

**2.1.10 Solitärstrauch pflegen, 1. Pflegegang**
Solitärstrauch pflegen, 1. Pflegegang
Strauch in Einzelstellung pflegen.
Pflanzscheibe, gemulcht, jäten.
Pflanzscheibengröße, DU bis 60 cm.
Stamm- und Stockaustriebe entfernen und der Verwertung nach Wahl des AN zuführen.
Pfähle und Bindungen nachbessern, zu enge Bindungen lockern. Ersetzen fehlender Pfähle wird gesondert vergütet.
Gehölz richten und antreten, zu schwach austreibende zurückschneiden.
Abgestorbene Äste und Astteile entfernen, erforderlichen Korrekturschnitt vornehmen.
Abgestorbenes Gehölz der Verwertung nach Wahl des AN zuführen
Menge: 8,000 St
Kostengruppe DIN 276 2018-12: 573

**2.1.20 Solitärstrauch pflegen, 2. Pflegegang**
Solitärstrauch pflegen, 2. Pflegegang
WIE VOR
Menge: 8,000 St
Kostengruppe DIN 276 2018-12: 573

**2.1.30 Solitärstrauch pflegen, 3. Pflegegang**
Solitärstrauch pflegen, 3. Pflegegang
WIE VOR
Menge: 8,000 St
Kostengruppe DIN 276 2018-12: 573

**2.1.40 Staudenfläche pflegen 1. Pflegegang**
Staudenfläche pflegen 1. Pflegegang
Staudenfläche pflegen. Unerwünschten Aufwuchs aufnehmen und der Verwertung nach Wahl des AN zuführen.
Staudenfläche = Blumenbeete und Hochbeet
Mittlerer Stauden- und Kleingehölzbestand über 4 bis 9 Stück je m2.
Fläche nicht gemulcht.
Fläche hacken und jäten.
Stauden zurückschneiden. Schnittgut der Verwertung nach Wahl des AN zuführen.

Staudenflächen:
Beet 1 = 8,0 m2
Hochbeet = 15,0 m2
Beet 2 = 8,0 m2
Menge: 31,000 m2
Kostengruppe DIN 276 2018-12: 573

**2.1.50 Staudenfläche pflegen 2. Pflegegang**
Staudenfläche pflegen 2. Pflegegang
WIE VOR
Menge: 31,000 m2
Kostengruppe DIN 276 2018-12: 573

**2.1.60 Staudenfläche pflegen 3. Pflegegang**
Staudenfläche pflegen 3. Pflegegang
WIE VOR
Menge: 31,000 m2
Kostengruppe DIN 276 2018-12: 573

**2.1.70 Gehölze und Gehölzflächen wässern**
Gehölze und Beetflächen wässern
Sträucher und beetflächen wässern,
Exposition und Fläche nach Unterlagen des AG.
Wurzelraum ausreichend durchfeuchten.
Abgerechnet wird die Wässerung der Vegetationsfläche und der Einzelgehölze pro Jahr.
Anzahl der Wässerungsgänge pro Jahr = bis zu 10
Mindestwassermenge pro Wässerungsgang
Sträucher  =  20 l/St  x  8 St  = 0,16 m3
Beete  =  20 l/m2 x 30 m2 = 0,60 m3

Summe = 0,76 m3 pro Wässerungsgang
Menge: 8,000 m3
Kostengruppe DIN 276 2018-12: 573

**2.1.80 Eidechsenhabitatflächen pflegen, 1. Pflegegang**
Eidechsenhabitatflächen pflegen, 1. Pflegegang
Eidechsenhabitatflächen mit Staudenpflanzungen und Blumenansaat pflegen.
Zeitpunkt: Juli
Unerwünschten Aufwuchs aufnehmen, Aufwuchs der Verwertung nach Wahl des AN zuführen.
Mittlerer Staudenbestand über 2 Stück je m2.
Fläche Mit Erd, Kies und Steinabdeckung
Verblühte Stauden zurückschneiden. Schnittgut im Bestand belassen,

Habitatflächen:
F 1 = 80,0 m2
F 2= 130,0 m2
F 3 =110,0 m2
Menge: 320,000 m2
Kostengruppe DIN 276 2018-12: 573

**2.1.90 Eidechsenhabitatflächen pflegen, 2. Pflegegang**
Eidechsenhabitatflächen pflegen, 2. Pflegegang
WIE VOR
Zeitpunkt: September
Menge: 320,000 m2
Kostengruppe DIN 276 2018-12: 573

**2.1.100 Ansaatfläche mähen**
Ansaatfläche mähen
Ansaatfläche ("Schmetterlins- Wildbienensaum") - mähen.
Durchführung im Herbst
Mähgerät = Balkenmäher, handgeführt
Neigung der Fläche flacher 1 : 4
Mähgut aufnehmen, abtransportieren und der Verwertung nach Wahl des AN zuführen.
Menge: 135,000 m2
Kostengruppe DIN 276 2018-12: 574

**2.1.110 Rasenflächen mähen, 1. Pflegegang**
Rasenflächen mähen, 1. Pflegegang
Rasen mähen
Neigung der Fläche flacher 1:4
Mähfläche = Rasenflächen, 3 Teilflächen
Randbereiche  ggf. mit Freischneider freimähen.
Mähgut aufnehmen und der Verwertung nach Wahl des AN zuführen.
Zeitpunkt: Juni-Juli

F 1 = 190 m2
F 2 = 470 m2
F 3=  210 m2
Menge: 870,000 m2
Kostengruppe DIN 276 2018-12: 574

**2.1.120 Rasenflächen mähen, 2. Pflegegang**
Rasenflächen mähen, 2. Pflegegang
WIE VOR
Zeitpunkt: August - September

F 1 = 190 m2
F 2 = 470 m2
F 3=  210 m2
Menge: 870,000 m2
Kostengruppe DIN 276 2018-12: 574

**2.1.130 Reptilienschutzzaun freimähen, 1. Pflegegang**
Reptilienschutzzaun freimähen, 1. Pflegegang
Freimähen des Reptilienschutzzaunes
Breite des Mähstreifens =  mind. 30 cm einseitig bzw. auf beiden Zaunseiten
Mähgerät = Freischneidegerät
Schnitthöhe = ca. 5 cm
Mähgut der Verwertung nach Wahl des AN zuführen

F1 = 36 m2
F2 = 50 m2
F3 = 39 m2
F4 = 47 m2
Menge: 172,000 m2
Kostengruppe DIN 276 2018-12: 549

**2.1.140 Reptilienschutzzaun freimähen, 2. Pflegegang**
Reptilienschutzzaun freimähen,  2. Pflegegang
WIE VOR
Menge: 172,000 m2
Kostengruppe DIN 276 2018-12: 549

**2.1.150 Reptilienschutzzaun freimähen, 3. Pflegegang**
Reptilienschutzzaun freimähen, 3. Pflegegang
WIE VOR
Menge: 172,000 m2
Kostengruppe DIN 276 2018-12: 549

#### Bauteil 2.2 Entwicklungspflege 1. Jahr

**2.2.10 Solitärstrauch pflegen, 1. Pflegegang**
Solitärstrauch pflegen, 1. Pflegegang
Strauch in Einzelstellung pflegen.
Pflanzscheibe, gemulcht, jäten.
Pflanzscheibengröße, DU bis 60 cm.
Stamm- und Stockaustriebe entfernen und der Verwertung nach Wahl des AN zuführen.
Pfähle und Bindungen nachbessern, zu enge Bindungen lockern. Ersetzen fehlender Pfähle wird gesondert vergütet.
Gehölz richten und antreten, zu schwach austreibende zurückschneiden.
Abgestorbene Äste und Astteile entfernen, erforderlichen Korrekturschnitt vornehmen.
Abgestorbenes Gehölz der Verwertung nach Wahl des AN zuführen
Menge: 8,000 St
Kostengruppe DIN 276 2018-12: 573

**2.2.20 Solitärstrauch pflegen, 2. Pflegegang**
Solitärstrauch pflegen, 2. Pflegegang
WIE VOR
Menge: 8,000 St
Kostengruppe DIN 276 2018-12: 573

**2.2.30 Solitärstrauch pflegen, 3. Pflegegang**
Solitärstrauch pflegen, 3. Pflegegang
WIE VOR
Menge: 8,000 St
Kostengruppe DIN 276 2018-12: 573

**2.2.40 Staudenfläche pflegen 1. Pflegegang**
Staudenfläche pflegen 1. Pflegegang
Staudenfläche pflegen. Unerwünschten Aufwuchs aufnehmen und der Verwertung nach Wahl des AN zuführen.
Staudenfläche = Blumenbeete und Hochbeet
Mittlerer Stauden- und Kleingehölzbestand über 4 bis 9 Stück je m2.
Fläche nicht gemulcht.
Fläche hacken und jäten.
Stauden zurückschneiden. Schnittgut der Verwertung nach Wahl des AN zuführen.

Staudenflächen:
Beet 1 = 8,0 m²
Hochbeet = 15,0 m²
Beet2 = 8,0 m²
Menge: 31,000 m2
Kostengruppe DIN 276 2018-12: 573

**2.2.50 Staudenfläche pflegen 2. Pflegegang**
Staudenfläche pflegen 2. Pflegegang
WIE VOR
Menge: 31,000 m2
Kostengruppe DIN 276 2018-12: 573

**2.2.60 Staudenfläche pflegen 3. Pflegegang**
Staudenfläche pflegen 3. Pflegegang
WIE VOR
Menge: 31,000 m2
Kostengruppe DIN 276 2018-12: 573

**2.2.70 Gehölze und Gehölzflächen wässern**
Gehölze und Gehölzflächen wässern
Sträucher und beetflächen wässern,
Exposition und Fläche nach Unterlagen des AG.
Wurzelraum ausreichend durchfeuchten.
Abgerechnet wird die Wässerung der Vegetationsfläche und der Einzelgehölze pro Jahr.
Anzahl der Wässerungsgänge pro Jahr = bis zu 10
Mindestwassermenge pro Wässerungsgang
Sträucher  =  20 l/St  x  8 St  = 0,16 m3
Beete  =  20 l/m2 x 30 m2 = 0,60 m3

Summe = 0,76 m3 pro Wässerungsgang
Menge: 8,000 m3
Kostengruppe DIN 276 2018-12: 573

**2.2.80 Eidechsenhabitatflächen pflegen, 1. Pflegegang**
Eidechsenhabitatflächen pflegen, 1. Pflegegang
Eidechsenhabitatflächen mit Staudenpflanzungen und Blumenansaat pflegen.
Zeitpunkt: Juli
Unerwünschten Aufwuchs aufnehmen, Aufwuchs der Verwertung nach Wahl des AN zuführen.
Mittlerer Staudenbestand über 2 Stück je m2.
Fläche Mit Erd, Kies und Steinabdeckung
Verblühte Stauden zurückschneiden. Schnittgut im Bestand belassen,

Habitatflächen:
F 1 = 80,0 m²
F 2= 130,0 m²
F 3 =110,0 m²
Menge: 320,000 m2
Kostengruppe DIN 276 2018-12: 573

**2.2.90 Eidechsenhabitatflächen pflegen, 2. Pflegegang**
Eidechsenhabitatflächen pflegen, 2. Pflegegang
WIE VOR
Zeitpunkt: September
Menge: 320,000 m2
Kostengruppe DIN 276 2018-12: 573

**2.2.100 Ansaatfläche mähen**
Ansaatfläche mähen
Ansaatflächen ("Schmetterlins- Wildbienensaum") - mähen.
Durchführung im Frühjahr
Mähgerät = Balkenmäher, handgeführt
Neigung der Fläche flacher 1 : 4
Mähgut aufnehmen, abtransportieren und der Verwertung nach Wahl des AN zuführen.
Menge: 135,000 m2
Kostengruppe DIN 276 2018-12: 574

**2.2.110 Rasenflächen mähen, 1. Pflegegang**
Rasenflächen mähen, 1. Pflegegang
Rasen mähen
Neigung der Fläche flacher 1:4
Mähfläche = Rasenflächen, 3 Teilflächen
Randbereiche  ggf. mit Freischneider freimähen.
Mähgut aufnehmen und der Verwertung nach Wahl des AN zuführen.
Zeitpunkt: Juni-Juli

F 1 = 190 m2
F 2 = 470 m2
F 3=  210 m2
Menge: 870,000 m2
Kostengruppe DIN 276 2018-12: 574

**2.2.120 Rasenflächen mähen, 2. Pflegegang**
Rasenflächen mähen, 2. Pflegegang
WIE VOR
Zeitpunkt: August - September

F 1 = 190 m2
F 2 = 470 m2
F 3=  210 m2
Menge: 870,000 m2
Kostengruppe DIN 276 2018-12: 574

**2.2.130 Reptilienschutzzaun freimähen, 1. Pflegegang**
Reptilienschutzzaun freimähen, 1. Pflegegang
Freimähen des Reptilienschutzzaunes
Breite des Mähstreifens =  mind. 30 cm einseitig und auf beiden Zaunseiten
Mähgerät = Freischneidegerät
Schnitthöhe = ca. 5 cm
Mähgut der Verwertung nach Wahl des AN zuführen
F 4 = 63 m2
Menge: 63,000 m2
Kostengruppe DIN 276 2018-12: 549

**2.2.140 Reptilienschutzzaun freimähen, 2. Pflegegang**
Reptilienschutzzaun freimähen, 2. Pflegegang
WIE VOR
Menge: 63,000 m2
Kostengruppe DIN 276 2018-12: 549

**2.2.150 Reptilienschutzzaun freimähen, 3. Pflegegang**
Reptilienschutzzaun freimähen, 3. Pflegegang
WIE VOR
Menge: 63,000 m2
Kostengruppe DIN 276 2018-12: 549

#### Bauteil 2.3 Entwicklungspflege 2. Jahr

**2.3.10 Solitärstrauch pflegen, 1. Pflegegang**
Solitärstrauch pflegen, 1. Pflegegang
Strauch in Einzelstellung pflegen.
Pflanzscheibe, gemulcht, jäten.
Pflanzscheibengröße, DU bis 60 cm.
Stamm- und Stockaustriebe entfernen und der Verwertung nach Wahl des AN zuführen.
Pfähle und Bindungen nachbessern, zu enge Bindungen lockern. Ersetzen fehlender Pfähle wird gesondert vergütet.
Gehölz richten und antreten, zu schwach austreibende zurückschneiden.
Abgestorbene Äste und Astteile entfernen, erforderlichen Korrekturschnitt vornehmen.
Abgestorbenes Gehölz der Verwertung nach Wahl des AN zuführen
Menge: 8,000 St
Kostengruppe DIN 276 2018-12: 573

**2.3.20 Solitärstrauch pflegen, 2. Pflegegang**
Solitärstrauch pflegen, 2. Pflegegang
WIE VOR
Menge: 8,000 St
Kostengruppe DIN 276 2018-12: 573

**2.3.30 Solitärstrauch pflegen, 3. Pflegegang**
Solitärstrauch pflegen, 3. Pflegegang
WIE VOR
Menge: 8,000 St
Kostengruppe DIN 276 2018-12: 573

**2.3.40 Staudenfläche pflegen 1. Pflegegang**
Staudenfläche pflegen 1. Pflegegang
Staudenfläche pflegen. Unerwünschten Aufwuchs aufnehmen und der Verwertung nach Wahl des AN zuführen.
Staudenfläche = Blumenbeete und Hochbeet
Mittlerer Stauden- und Kleingehölzbestand über 4 bis 9 Stück je m2.
Fläche nicht gemulcht.
Fläche hacken und jäten.
Stauden zurückschneiden. Schnittgut der Verwertung nach Wahl des AN zuführen.

Staudenflächen:
Beet 1 = 8,0 m²
Hochbeet = 15,0 m²
Beet2 = 8,0 m²
Menge: 31,000 m2
Kostengruppe DIN 276 2018-12: 573

**2.3.50 Staudenfläche pflegen 2. Pflegegang**
Staudenfläche pflegen 2. Pflegegang
WIE VOR
Menge: 31,000 m2
Kostengruppe DIN 276 2018-12: 573

**2.3.60 Staudenfläche pflegen 3. Pflegegang**
Staudenfläche pflegen 3. Pflegegang
WIE VOR
Menge: 31,000 m2
Kostengruppe DIN 276 2018-12: 573

**2.3.70 Gehölze und Gehölzflächen wässern**
Gehölze und Gehölzflächen wässern
Sträucher und beetflächen wässern,
Exposition und Fläche nach Unterlagen des AG.
Wurzelraum ausreichend durchfeuchten.
Abgerechnet wird die Wässerung der Vegetationsfläche und der Einzelgehölze pro Jahr.
Anzahl der Wässerungsgänge pro Jahr = bis zu 10
Mindestwassermenge pro Wässerungsgang
Sträucher  =  20 l/St  x  8 St  = 0,16 m3
Beete  =  20 l/m2 x 30 m2 = 0,60 m3

Summe = 0,76 m3 pro Wässerungsgang
Menge: 8,000 m3
Kostengruppe DIN 276 2018-12: 573

**2.3.80 Eidechsenhabitatflächen pflegen, 1. Pflegegang**
Eidechsenhabitatflächen pflegen, 1. Pflegegang
Eidechsenhabitatflächen mit Staudenpflanzungen und Blumenansaat pflegen.
Zeitpunkt: Juli
Unerwünschten Aufwuchs aufnehmen, Aufwuchs der Verwertung nach Wahl des AN zuführen.
Mittlerer Staudenbestand über 2 Stück je m2.
Fläche Mit Erd, Kies und Steinabdeckung
Verblühte Stauden zurückschneiden. Schnittgut im Bestand belassen,

Habitatflächen:
F 1 = 80,0 m²
F 2= 130,0 m²
F 3 =110,0 m²
Menge: 320,000 m2
Kostengruppe DIN 276 2018-12: 573

**2.3.90 Eidechsenhabitatflächen pflegen, 2. Pflegegang**
Eidechsenhabitatflächen pflegen, 2. Pflegegang
WIE VOR
Zeitpunkt: September
Menge: 320,000 m2
Kostengruppe DIN 276 2018-12: 573

**2.3.100 Baumpfahl entfernen**
Baumpfahl entfernen
Baumpfahl einschließlich Bindung entfernen.
Verankerung = Einzelpfahl
Verankerung der Verwertung nach Wahl des AN zuführen.
Menge: 8,000 St
Kostengruppe DIN 276 2018-12: 573

**2.3.110 Ansaatfläche mähen**
Ansaatfläche mähen
Ansaatflächen ("Schmetterlins- Wildbienensaum") - mähen.
Durchführung im Frühjahr
Mähgerät = Balkenmäher, handgeführt
Neigung der Fläche flacher 1 : 4
Mähgut aufnehmen, abtransportieren und der Verwertung nach Wahl des AN zuführen.
Menge: 135,000 m2
Kostengruppe DIN 276 2018-12: 574

**2.3.120 Rasenflächen mähen, 1. Pflegegang**
Rasenflächen mähen, 1. Pflegegang
Rasen mähen
Neigung der Fläche flacher 1:4
Mähfläche = Rasenflächen, 3 Teilflächen
Randbereiche  ggf. mit Freischneider freimähen.
Mähgut aufnehmen und der Verwertung nach Wahl des AN zuführen.
Zeitpunkt: Juni-Juli

F 1 = 190 m2
F 2 = 470 m2
F 3=  210 m2
Menge: 870,000 m2
Kostengruppe DIN 276 2018-12: 574

**2.3.130 Rasenflächen mähen, 2. Pflegegang**
Rasenflächen mähen, 2. Pflegegang
WIE VOR
Zeitpunkt: August - September

F 1 = 190 m2
F 2 = 470 m2
F 3=  210 m2
Menge: 870,000 m2
Kostengruppe DIN 276 2018-12: 574

**2.3.140 Reptilienschutzzaun freimähen, 1. Pflegegang**
Reptilienschutzzaun freimähen, 1. Pflegegang
Freimähen des Reptilienschutzzaunes
Breite des Mähstreifens =  mind. 30 cm einseitig und auf beiden Zaunseiten
Mähgerät = Freischneidegerät
Schnitthöhe = ca. 5 cm
Mähgut der Verwertung nach Wahl des AN zuführen
F 4 = 63 m3
Menge: 63,000 m2
Kostengruppe DIN 276 2018-12: 549

**2.3.150 Reptilienschutzzaun freimähen, 2. Pflegegang**
Reptilienschutzzaun freimähen,  2. Pflegegang
WIE VOR
Menge: 63,000 m2
Kostengruppe DIN 276 2018-12: 549

**2.3.160 Reptilienschutzzaun freimähen, 3. Pflegegang**
Reptilienschutzzaun freimähen, 3. Pflegegang
WIE VOR
Menge: 63,000 m2
Kostengruppe DIN 276 2018-12: 549
